# Grieboer Schulstr. 3 Griebo
Angebotsaufforderung (GAEB DA 2000 1.2, DA83)
Projekt: Grieboer
Währung: EUR
Erstellt mit: G&W CALIFORNIA PRO, CALIFORNIA PRO, 12.03.2026

## Zusätzlicher Text
Kurzbeschreibung der Baumaßnahme

Bei der Baumaßnahme handelt es sich um Abdichtungsarbeiten des Wohn- und Vereinsgebäudes,
Grieboer Schulstraße 3 in 06888 Lutherstadt Wittenberg, OT Griebo.
Das Gebäude auf dem Sportplatz ist im erdberührten Bereich des Wohngebäudes (Süd-Ost-seitig) feuchtegeschädigt. Ein Gewerk ist die nachfolgend beschriebene Trockenlegung, inkl. flankierender Maßnahmen.
Das vorhandene Außenwandmauerwerk weist eine Wanddicke von ca. 42cm auf.

Aufgrund der fehlenden horizontalen und vertikalen Abdichtung, sowie das direkt angearbeitete Betonpflaster an die Außenwand, ist diese feuchtegeschädigt. Es soll eine neue Abdichtung im unterkellerten und im nicht unterkellerten Bereich hergestellt werden. Die Pflasterfläche soll zur Herstellung des notwendigen Arbeitsraumes aufgenommen werden. Die Trocknungszeit des Mauerwerks ist im Bauablauf zu berücksichtigen, im Anschluss werden die Abdichtungsmaßnahmen durchgeführt. Um einen Spritzwasserschutz zu gewährleisten, soll eine Rollkiesstreifen hergestellt und die Pflasterfläche angepasst werden.
Das am Gebäude befindliche Pflanzbeet soll ersatzlos entfernt werden, nach Beendigung der Abdichtungsarbeiten soll dort eine Pflasterfläche hergestellt werden.

Spätere Einwände zur Lage, Baustellengegebenheiten, Positionsbeschreibungen ect., welche durch eine Baustellenbesichtigung vor Angebotsabgabe hätten unmissverständlich geklärt werden können, werden können, werden nicht preisrelevant berücksichtigt.

Vor Beginn der Arbeiten ist eine gemeinsame Begehung mit dem AG und Aufnahme der vorhandenen Situation durchzuführen. Nachstehend beschriebene Leistungen beinhalten die Lieferung und den Einbau/Montage/ Verlegung/etc., soweit nichts anderes beschrieben.

Es gelten die Vertragsbedingungen für Bauleistungen VOB, Teil B und C, entsprechende DIN-Normen, anerkannte Regeln der Bautechnik und entsprechende Fachregeln jeweils in der aktuellen Fassung zum Vertragsabschluss.

Die Abrechnung aller Positionen erfolgt nach Aufmaß.
Eine Dokumentation der verwendeten Materialien ist nach Beendigung der Arbeiten vorzulegen.

## Whg Paetzodt-Gebäudeabdichtung
Datum: 12.03.2026

### 1 Baustelleneinrichtung

**1.1 Baustelleneinrichtung**
Einrichtung, Vorhaltung und Räumung der Baustelle mit allen Geräten und Maßnahmen, die zur Durchführung der Leistungen des AN erforderlich sind, einschließlich  Kosten für die Sicherung und Säuberung der Baustelle.
Strom- und Wasseranschlüsse sind in unmittelbarer Nähe vorhanden.
Versorgungsleitungen sind durch den AN bereit zu stellen und im Angebot zu berücksichtigen. Die Kosten für Strom und Wasser trägt der AN.
Trocknungszeiten des Mauerwerks sind im geplanten Bauablauf zu berücksichtigen.
Menge: 1,000 psch

### 2 Rückbau-/Erd- u. Pflasterarbeiten

**2.1 Betonrechteckpflaster aufnehmen u. seitlich lagern**
Betonrechteckpflaster, 200x100x60mm, in Splittbettung verlegt, aufnehmen u. seitlich lagern, zum Wiedereinbau
Menge: 32,000 m2

**2.2 Schottertragschicht und Frostschutzschicht**
Schottertragschicht und Frostschutzschicht aufnehmen und entsorgen
Dicke: bis 40 cm
Menge: 13,000 m3

**2.3 Borde der Beeteinfassung**
Borde der Beeteinfassung aufnehmen, in Beton gesetzt abbrechen.
Das Material geht in Eigentum des AN über und ist fachgerecht zu entsorgen.
Menge: 10,000 m

**2.4 Gehölze, Stauden herausnehmen**
Bepflanzung ,Vegetation im Arbeitsbereich am Gebäude
beseitigen,
Gehölze, Stauden bis 1m Höhe, einschl. Wurzelwerk herausnehmen, ersatzlos.
Material geht in Eigentum des AN über und ist fachgerecht zu entsorgen.
Menge: 9,000 m2

**2.5 Bodenaushub nicht unterkellerter Arbeitsraum**
Bodenaushub der Baugrube, als Arbeitsraum entlang der nicht unterkellerten Außenwandflächen, Aushub für Abdichtungsarbeiten, laden und fachgerecht entsorgen.
inkl.  erforderliche Gerätschaften, wie z.B. Minibagger.
Im Bodenaushub ist ein möglicher Bauschuttanteil ist mit einzurechnen.

Bodenklasse  : 2-5
Tiefe  : bis 80 cm
Breite  : bis 100 cm
Menge: 12,000 m3

**2.6 Bodenaushub, unterkellerter Arbeitsraum**
Bodenaushub der Baugrube, als Arbeitsraum entlang der unterkellerten Außenwandflächen, Aushub für Abdichtungsarbeiten, laden und fachgerecht entsorgen.
inkl. Böschungs- und Verbauarbeiten
inkl.  erforderliche Gerätschaften, wie z.B. Minibagger
Im Bodenaushub ist ein möglicher Bauschuttanteil ist mit einzurechnen.

Bodenklasse  : 2-5
Tiefe  : bis 200 cm
Breite  : bis 100 cm
Menge: 17,000 m3

**2.7 Rückbau Kellerlichtschacht**
Rückbau Kellerlichtschacht, Ziegelmauerwerk
Maße: LxBxT = 80 cm x 60 cm x 60 cm
Das Material geht in Eigentum des AN über und ist fachgerecht zu entsorgen.
Menge: 2,000 St

**2.8 Liefern und Montage Kellerlichtschacht**
Lieferung und fachgerechte Montage Kellerlichtschacht
Kellerlichtschacht, Kunststoff,
Maße: L x B x T = 80 cm x 60 cm x 40 cm
Ausführung: begehbar
Abdeckrost: Streckmetallrost
Boden mit Entwässerungsöffnung, Verschlussteil, Schmutzsieb, Geruchssperre und Rückstausicherung
Menge: 2,000 St

**2.9 Kies-Sand-Gemisch liefern und einbauen**
Sand-Kies-Gemisch 0/32 liefern und einbauen Lieferung und Einbau von Kiessand, Körnung 0/32, als Füllboden in die Arbeitsräume der vertikalen Abdichtung schichtenweise einbauen und verdichten.
Abrechnung erfolgt nach Aufmaß im eingebauten Zustand.
Menge: 28,000 m3

**2.10 Betonbord, 100x25x5, liefern und setzen**
im Abstand von 30cm zum Sockelbereich Betonkantensteine, 5 x 25 x 100, grau mit einseitiger Fase, inkl. Eckausbildung und Zuschnitt, Rückenstütze zweiseitig, 10 cm dick, Betonunterbau und Rückenstütze C 12/15 mit beidseitiger, oben abgeschrägter Rückenstütze 1/2 h, je 8 cm breit, Fluchtgerecht, parallel zur Hauswand versetzen sowie frostgesicherter Unterbau mind. 20 cm.

Einbaustärke  : i.M. 15 cm
Breite  : 30 cm
Menge: 20,000 m

**2.11 Rollkies 20/50 liefern und einbauen**
Traufstreifen mit Rollkies auffüllen aus gewaschenem Rundkies;
Körnung: 20/50 mm,
Traufstreifenbereich, ca. 10cm stark
Menge: 1,500 t

**2.12 Muldenrinnensteine, Beton**
Entwässerungsrinnensteine liefern und fachgerecht vor den Fallrohren versetzen.  Die Betonmuldensteine sind auf eine ca. 20cm starke Frostschutzschicht, 0/45 und ca. 10cm starkes Betonbett, C12/15 höhen und profilgerecht, einzeilig zu versetzen. Die Fugen sind mit Zementmörtel einzuschlämmen und anschließend zu reinigen.
Es sind ingesamt 2 Fallrohre, vor jedem Fallrohr sind 4Stk. zu verlegen.

Typ  : Muldenstein
Format  : ca. 30 x 30cm
Stärke  : ca. 10 cm (Stich ca.: 1,25cm)
Farbe  : grau
Menge: 8,000 St

**2.13 Unterbau für Pflasterfläche herstellen**
Lieferung und Einbau von ungebundenen, frostsicheren, verdichtungswilligen Material als Unterbau, ca. 30cm stark, für die wiederherzustellende Pflasterfläche.
Menge: 45,000 m2

**2.14 Splittbettung 2/5 liefern und einbauen**
Planeben, ca. 3cm stark, für die Verlegung des seitlich gelagerten Betonpflaster einbauen.
Menge: 45,000 m2

**2.15 Betonpflaster wieder einbauen**
Seitlich gelagertes Betonpflaster wieder einbauen, inkl. Anpass- und Schneidarbeiten.
Überschüssiges Material geht in Eigentum des AN über und ist fachgerecht zu entsorgen.
Menge: 32,000 m2

**2.16 Betonpflaster liefern und einbauen**
Betonpflaster 200x100x60 mm liefern und auf vorbereiteten Unterbau einbauen. Farbe: Betongrau (dem Bestand angepasst)
Bereich: Pflanzbeet
Menge: 11,000 m2

### 3 Putzarbeiten Keller Innenbereich

**3.1 Putz abschlagen und entsorgen**
Putz abschlagen und entsorgen
Im hinteren Kellerbereich (R1.84), Kalk-Zementputz, ca. 2-4cm dick, abschlagen und entsorgen.
Höhe: bis 80 cm
Menge: 5,000 m2

**3.2 Sanierputzsystem**
Sanierputzsystem auf Wand, im Innenbereich, Untergrund mittel bis hoch versalzen, bestehend aus Grundputz, Spritzbewurf und 2-lagigem Sanierputz, mit Beschichtung (atmungsaktiv und feuchtigkeitsregulierend), das System muss nach WTA zertifiziert sein:

Spritzbewurf, nicht volldeckend (netzförmig auftragen),
Fabrikat: '........................................'
Hersteller: '........................................'

Grundputz als Ausgleichsputz, Dicke 10mm
Fabrikat: '........................................'
Hersteller: '........................................'

Sanierputz, 2-lagig, Dicke über 20 bis 30 mm, gefilzt
Fabrikat: '........................................'
Hersteller: '........................................'

Beschichtung mit Silikat- oder Siliconharzfarbe, weiß
Fabrikat: '........................................'
Hersteller: '........................................'
Menge: 5,000 m2

### 4 Abdichtungsarbeiten

**4.1 Trennschnitt Putz Sockelbereich**
Mit Trennschleifer saubere, waagerechte, Abbruchkante, ca. 30cm über Geländeoberkante, herstellen, Schnitttiefe ca.2-4cm
Menge: 25,000 m

**4.2 Putz abschlagen und entsorgen**
Im Sockelbereich, ca. 30cm über Geländeoberkante, Kalk-Zementputz, ca. 2-4cm dick, abschlagen und entsorgen.
Menge: 9,000 m2

**4.3 Abdichtungsflächen reinigen**
Entfernen von haftungsmindernden Bestandteilen wie Zementleim, Staub,
Mörtelreste und vorh. Kanten und Außenecken mit geeignetem Gerät anfasen/brechen.
Außenwand/Fundamentbereich mit Hochdruckreiniger einigen.
Es ist ein tragfähiger Untergrund herzustellen.
Reinigungsgut ist aufzufangen und fachgerecht zu entsorgen.
Menge: 41,000 m2

**4.4 Außenmauerwerk vorbereiten**
Mauerwerksfugen und Fehlstellen im Mauerwerk mit Zementmörtel als Vorbereitung für eine aufzutragende Abdichtung ausmörteln und damit einen ebenen und tragfähigen Untergrund schaffen. Fugen 2cm auskratzen.

Hersteller  : '..........'..................................................''
  (vom Bieter auszufüllen)

Fabrikat  : '..........'..................................................''
  (vom Bieter auszufüllen)
Menge: 41,000 m2

**4.5 Dichtkehle herstellen**
an sämtlichen Mauerwerksvorsprüngen ist im Bereich der Anschlussfuge zwischen Wand- und Bodenplatte (bzw. Fundament) nach DIN 18533 eine fachgerechte Hohlkehle (Radius ca. 2-5 cm) unter Verwendung eines wasserdichten, schnellabbindenden Dichtmörtels herstellen.

Hersteller  : '..........'..................................................''
  (vom Bieter auszufüllen)

Fabrikat  : '..........'..................................................''
  (vom Bieter auszufüllen)
Menge: 25,000 m

**4.6 Horizontale Sperrschicht, d bis 45cm**
Außenwand aus Mauerwerk (Klinkerstein und Mauerziegel) mit normalen Mauerwerksfugen 10-15mm, gegen aufsteigende Feuchte, eine nachträgliche horizontale Sperrschicht, im Sägeverfahren herstellen.
Im EP sind folgende Arbeiten einzukalkulieren.
Mauerwerk einschließlich Innen- und Außenecken maschinell abschnittsweise in den jeweils statisch zulässigen Längen aufsägen, Horizontalschicht mit Polyethylenplatten, mind. 2mm dick, mit Stoßüberlappung, mind. 10cm, einbauen.
Einbau von Ankerplatten zur statischen Sicherung bis zur Verpressung. Vermörtelung der Schnittfuge unter Einbau von Verpressstutzen, Mauerschnittfuge mit Quellzement verpressen.
Menge: 20,000 m

**4.7 Injektionsverfahren**
Injizieren eines geeigneten Werktrockenmörtels mit erhöhtem Sulfatwiderstand nach Herstellervorschrift in rissiges und hohlräumiges Mauerwerk. Für die Verarbeitung können die üblichen Geräte eingesetzt werden. Eingeschlossen sind die erforderlichen Nebenarbeiten wie das Verdämmen der Risse.
Schließen der Bohrlöcher und optische Angleichung an das Umfeld.
Körnung: 0 - 1,0 mm
  Bereich: Kellertreppe
Menge: 5,000 m

**4.8 Spritzbewurf aufbringen**
Spritzbewurf, zementgebunden, als Hatftvermittler aufbringen.
Menge: 41,000 m2

**4.9 Ausgleichsputz aufbringen**
Ausgleichsputz aus Zementmörtel auf gesäubertem Fundamentbereich aufbringen, mehrere Lagen, bis 30mm Gesamtaufbau.

Hersteller:  '..........'........................................''
  (vom Bieter einzutragen)

Produkt:  '..........'........................................''
  (vom Bieter einzutragen)
Menge: 41,000 m2

**4.10 Bitumen-Grundierung**
Saubere und tragfähige Untergründe mit Bitumenschutzanstrich grundieren. Grundierung trocknen lassen. Die Herstellervorgaben sind einzuhalten.

Hersteller:  '..........'........................................''
  (vom Bieter einzutragen)

Prodkut:  '..........'........................................''
  (vom Bieter einzutragen)
Menge: 41,000 m2

**4.11 2-Lagen Bitumendickbesch. (KMB) nichtstauend.Sickerwasser**
Grundierte, saubere Kelleraußenwand gegen Bodenfeuchte und nicht stauendes Sickerwasser mit rissüberbrückender, 2-K polystyrolgefüllter Bitumendickbeschichtung in zwei Arbeitsgängen volldeckend abdichten.
Die Herstellervorschriften sind einzuhalten.

Nassschichtdicke  : ca. 4 mm
Trockenschichtdicke  : mind. 3 mm

Hersteller:  '..........'........................................''
  (vom Bieter einzutragen)

Produkt:  '..........'........................................''
  (vom Bieter einzutragen)
Menge: 41,000 m2

**4.12 Kunststoffnoppenbahn mit Gleitfolie einbauen**
Kunststoff-Noppenbahn mit zusätzlicher Gleitfolie und Filtervlies nach vollständiger Durchtrocknung der Abdichtung gem. Herstellervorschrift an vorbereiteten Sockelbereich anbringen, inkl. Abschlussleiste aus Aluminium und Befestigungsmaterial. Die Bahn ist zur Lagesicherung mit Haftnägeln oder Selbstkleberand zu befestigen. Auf ausreichende Überlappung ist zu achten (ca. 10cm).
Menge: 41,000 m2

**4.13 Sockelbereich spachteln**
Im Sockelbereich, 30 cm ü.OK Gelände, ist eine Grundspachtelung, zementgebunden, witterungs- und frostbeständig, ca. 5mm, aufzubringen um eine homogene Fläche für die Aufnahme der Dichtschlämme herzustellen.

Hersteller:  '..........'........................................''
  (vom Bieter einzutragen)

Produkt:  '..........'........................................''
  (vom Bieter einzutragen)
Menge: 10,000 m2

**4.14 Sockelbereich grundieren**
Im Sockelbereich ist eine lösemittelfreie, verfestigende Grundierung vollflächig aufzutragen.

Hersteller:  '..........'........................................''
  (vom Bieter einzutragen)

Produkt:  '..........'........................................''
  (vom Bieter einzutragen)
Menge: 10,000 m2

**4.15 Dichtschlämme 2-lagig aufbringen, Sockelbereich**
Auf vorbehandelten Untergrund aufbringen einer rissüberbrückenden, flexiblen Dichtschlämme in mind. 2 Arbeitsgängen bis 5cm über GOK.
Lastfall: Bodenfeuchte u. nicht stauendes Sickerwasser.

Hersteller:  '..........'........................................''
  (vom Bieter einzutragen)

Produkt:  '..........'........................................''
  (vom Bieter einzutragen)
Menge: 10,000 m2

**4.16 Haftbrücke aufbringen, Sockelbereich**
Auf die durchgetrocknete Dichtschlämme ist zur Aufnahme des Sockelputzes eine mineralische Haftbrücke aufzubringen.

Hersteller:  '..........'........................................''
  (vom Bieter einzutragen)

Produkt:  '..........'........................................''
  (vom Bieter einzutragen)
Menge: 10,000 m2

**4.17 Sockelputz aufbringen**
Auf die durchgetrocknete Haftbrücke ist ein sockelgeeigneter Filzputz aufzubringen.

Hersteller:  '..........'........................................''
  (vom Bieter einzutragen)

Produkt:  '..........'........................................''
  (vom Bieter einzutragen)
Menge: 10,000 m2

**4.18 Dichtschlämme Putzabdichtung**
Auf den durchgetrockneten Filzputz ist als vertikale Abdichtung bis +5cm über GOK eine Dichtschlämme zu streichen bzw. spachteln.

Hersteller:  '..........'........................................''
  (vom Bieter einzutragen)

Produkt:  '..........'........................................''
  (vom Bieter einzutragen)
Menge: 5,000 m2

**4.19 Sockel streichen**
Sockelbereich nach Aufbringen der Dichtschlämme, im Bestandsfarbton (mittelgetönt) mit Silikonharzfarbe (wasserabweisend, witterungs- und frostbeständig), in mindestens 2 Arbeitsgängen streichen. Bemusterung Farbe mit Farbkarte.

Hersteller:  '..........'........................................''
  (vom Bieter einzutragen)

Produkt:  '..........'........................................''
  (vom Bieter einzutragen)
Menge: 10,000 m2

### 5 Klempnerarbeiten

**5.1 Demontage/Montage Fallrohre**
Zur Herstellung der Baufreiheit sind 3 Stk. Fallrohre zu demontieren,
Herstellung eines Provisoriums während der Bauzeit.
Wiederherstellung nach Fertigstellung der Baumaßnahme.
Menge: 3,000 St

USt %: 19,00
